# Tecla con difusor portaetiquetas, referencia 21714-A de BJC. Beige

- Propiedad del archivo: CONSTRUNARIO
- Formato: FIEBDC-3/2012
- Programa: Construnario Versión 3.51
- Fecha de los precios: 02/03/2023
- Divisa: EUR

**BJC21714** u Tecla con difusor portaetiquetas, referencia 21714-A de BJC. Beige
Precio: 4.07
Para pulsador Código EAN: 8421870121374 Código ETIM 8.0: EC000011
