# Tecla pulsador timbre blanco

- Propiedad del archivo: CONSTRUNARIO
- Formato: FIEBDC-3/2012
- Programa: Construnario Versión 3.51
- Fecha de los precios: 02/03/2023
- Divisa: EUR

**BJC21716** u Tecla pulsador timbre blanco
Precio: 1.55
Tecla pulsador timbre blanco BJC, con referencia 21716 de la familia Coral Código EAN: 8421870122128 Código ETIM 8.0: EC000011
