# Tecla pulsador timbre gris Sombra

- Propiedad del archivo: CONSTRUNARIO
- Formato: FIEBDC-3/2012
- Programa: Construnario Versión 3.51
- Fecha de los precios: 06/06/2024
- Divisa: EUR

**BJC21716_GS** u Tecla pulsador timbre gris Sombra
Precio: 5.21
Tecla pulsador timbre gris Sombra BJC, con referencia 21716-GS de la familia Coral Color Código EAN: 8421870122203 Código ETIM 8.0: EC000011
