# Tecla pulsador timbre plata Luna

- Propiedad del archivo: CONSTRUNARIO
- Formato: FIEBDC-3/2012
- Programa: Construnario Versión 3.51
- Fecha de los precios: 06/06/2024
- Divisa: EUR

**BJC21716_PL** u Tecla pulsador timbre plata Luna
Precio: 5.21
Tecla pulsador timbre plata Luna BJC, con referencia 21716-PL de la familia Coral Color Código EAN: 8421870122227 Código ETIM 8.0: EC000011
