# Tecla pulsador luz con visor gris Lava

- Propiedad del archivo: CONSTRUNARIO
- Formato: FIEBDC-3/2012
- Programa: Construnario Versión 3.51
- Fecha de los precios: 06/06/2024
- Divisa: EUR

**BJC21717_GLL** u Tecla pulsador luz con visor gris Lava
Precio: 5.70
Tecla pulsador luz con visor gris Lava BJC, con referencia 21717-GLL de la familia Coral Color Código EAN: 8421870122319 Código ETIM 8.0: EC000011
