# Tecla pulsador luz con visor gris Sombra

- Propiedad del archivo: CONSTRUNARIO
- Formato: FIEBDC-3/2012
- Programa: Construnario Versión 3.51
- Fecha de los precios: 02/03/2023
- Divisa: EUR

**BJC21717_GSL** u Tecla pulsador luz con visor gris Sombra
Precio: 5.70
Tecla pulsador luz con visor gris Sombra BJC, con referencia 21717-GSL de la familia Coral Color Código EAN: 8421870122333 Código ETIM 8.0: EC000011
