# Tapa enchufe 2P+TT segur. lat. gris Lava

- Propiedad del archivo: CONSTRUNARIO
- Formato: FIEBDC-3/2012
- Programa: Construnario Versión 3.51
- Fecha de los precios: 02/03/2023
- Divisa: EUR

**BJC21724_GL** u Tapa enchufe 2P+TT segur. lat. gris Lava
Precio: 4.90
Tapa enchufe 2P+TT segur. lat. gris Lava BJC, con referencia 21724-GL de la familia Coral Color Código EAN: 8421870623878 Código ETIM 8.0: EC000011
