# Tapa enchufe 2P+TT segur. lat. gris Sombra

- Propiedad del archivo: CONSTRUNARIO
- Formato: FIEBDC-3/2012
- Programa: Construnario Versión 3.51
- Fecha de los precios: 06/06/2024
- Divisa: EUR

**BJC21724_GS** u Tapa enchufe 2P+TT segur. lat. gris Sombra
Precio: 4.90
Tapa enchufe 2P+TT segur. lat. gris Sombra BJC, con referencia 21724-GS de la familia Coral Color Código EAN: 8421870623885 Código ETIM 8.0: EC000011
