# Tapa enchufe 2P+TT segur. lat. plata Luna

- Propiedad del archivo: CONSTRUNARIO
- Formato: FIEBDC-3/2012
- Programa: Construnario Versión 3.51
- Fecha de los precios: 06/06/2024
- Divisa: EUR

**BJC21724_PL** u Tapa enchufe 2P+TT segur. lat. plata Luna
Precio: 4.90
Tapa enchufe 2P+TT segur. lat. plata Luna BJC, con referencia 21724-PL de la familia Coral Color Código EAN: 8421870623892 Código ETIM 8.0: EC000011
