# Tapa piloto blanco

- Propiedad del archivo: CONSTRUNARIO
- Formato: FIEBDC-3/2012
- Programa: Construnario Versión 3.51
- Fecha de los precios: 06/06/2024
- Divisa: EUR

**BJC21730** u Tapa piloto blanco
Precio: 2.86
Tapa piloto blanco BJC, con referencia 21730 de la familia Coral Código EAN: 8421870121510
