# Tapa piloto dorado Perlado

- Propiedad del archivo: CONSTRUNARIO
- Formato: FIEBDC-3/2012
- Programa: Construnario Versión 3.51
- Fecha de los precios: 06/06/2024
- Divisa: EUR

**BJC21730_DP** u Tapa piloto dorado Perlado
Precio: 5.74
Tapa piloto dorado Perlado BJC, con referencia 21730-DP de la familia Coral Color Código EAN: 8421870121534
