# Tapa salida de cables blanco

- Propiedad del archivo: CONSTRUNARIO
- Formato: FIEBDC-3/2012
- Programa: Construnario Versión 3.51
- Fecha de los precios: 06/06/2024
- Divisa: EUR

**BJC21734** u Tapa salida de cables blanco
Precio: 3.55
Tapa salida de cables blanco BJC, con referencia 21734 de la familia Coral Código EAN: 8421870122722 Código ETIM 8.0: EC000011
