# Tapa salida de cables dorado Perlado

- Propiedad del archivo: CONSTRUNARIO
- Formato: FIEBDC-3/2012
- Programa: Construnario Versión 3.51
- Fecha de los precios: 06/06/2024
- Divisa: EUR

**BJC21734_DP** u Tapa salida de cables dorado Perlado
Precio: 6.00
Tapa salida de cables dorado Perlado BJC, con referencia 21734-DP de la familia Coral Color Código EAN: 8421870122746 Código ETIM 8.0: EC000011
