# Tapa salida de cables gris Lava

- Propiedad del archivo: CONSTRUNARIO
- Formato: FIEBDC-3/2012
- Programa: Construnario Versión 3.51
- Fecha de los precios: 06/06/2024
- Divisa: EUR

**BJC21734_GL** u Tapa salida de cables gris Lava
Precio: 6.00
Tapa salida de cables gris Lava BJC, con referencia 21734-GL de la familia Coral Color Código EAN: 8421870122753 Código ETIM 8.0: EC000011
