# Tapa termostato electrónico ambiente beige, serie Coral

- Propiedad del archivo: CONSTRUNARIO
- Formato: FIEBDC-3/2012
- Programa: Construnario Versión 3.51
- Fecha de los precios: 06/06/2024
- Divisa: EUR

**BJC21744_A** u Tapa termostato electrónico ambiente beige, serie Coral
Precio: 8.29
Tapa termostato electrónico ambiente beige, con referencia 21744-A de la serie Coral Código EAN: 8421870662983 Código ETIM 8.0: EC000011
