# Tapa termostato electrónico ambiente dorado Perla, serie Coral

- Propiedad del archivo: CONSTRUNARIO
- Formato: FIEBDC-3/2012
- Programa: Construnario Versión 3.51
- Fecha de los precios: 06/06/2024
- Divisa: EUR

**BJC21744_DP** u Tapa termostato electrónico ambiente dorado Perla, serie Coral
Precio: 12.95
Tapa termostato electrónico ambiente dorado Perla, con referencia 21744-DP de la serie Coral Código EAN: 8421870122562 Código ETIM 8.0: EC000011
