# Tapa termostato electrónico ambiente gris Lava, serie Coral

- Propiedad del archivo: CONSTRUNARIO
- Formato: FIEBDC-3/2012
- Programa: Construnario Versión 3.51
- Fecha de los precios: 02/03/2023
- Divisa: EUR

**BJC21744_GL** u Tapa termostato electrónico ambiente gris Lava, serie Coral
Precio: 12.95
Tapa termostato electrónico ambiente gris Lava, con referencia 21744-GL de la serie Coral Código EAN: 8421870122562 Código ETIM 8.0: EC000011
