# Tapa con botón regulador dorado Perlado

- Propiedad del archivo: CONSTRUNARIO
- Formato: FIEBDC-3/2012
- Programa: Construnario Versión 3.51
- Fecha de los precios: 06/06/2024
- Divisa: EUR

**BJC21749_DP** u Tapa con botón regulador dorado Perlado
Precio: 11.17
Tapa con botón regulador dorado Perlado BJC, con referencia 21749-DP de la familia Coral Color Código EAN: 8421870663003 Código ETIM 8.0: EC000011
