# Tapa con botón regulador plata Luna

- Propiedad del archivo: CONSTRUNARIO
- Formato: FIEBDC-3/2012
- Programa: Construnario Versión 3.51
- Fecha de los precios: 06/06/2024
- Divisa: EUR

**BJC21749_PL** u Tapa con botón regulador plata Luna
Precio: 11.17
Tapa con botón regulador plata Luna BJC, con referencia 21749-PL de la familia Coral Color Código EAN: 8421870663034 Código ETIM 8.0: EC000011
