# Tecla doble pulsador/interruptor persianas beige

- Propiedad del archivo: CONSTRUNARIO
- Formato: FIEBDC-3/2012
- Programa: Construnario Versión 3.51
- Fecha de los precios: 06/06/2024
- Divisa: EUR

**BJC21765_A** u Tecla doble pulsador/interruptor persianas beige
Precio: 2.86
Tecla doble pulsador/interruptor persianas beige BJC, con referencia 21765-A de la familia Coral Código EAN: 8421870122852
