# Tecla doble pulsador/interruptor persianas gris Sombra

- Propiedad del archivo: CONSTRUNARIO
- Formato: FIEBDC-3/2012
- Programa: Construnario Versión 3.51
- Fecha de los precios: 02/03/2023
- Divisa: EUR

**BJC21765_GS** u Tecla doble pulsador/interruptor persianas gris Sombra
Precio: 6.84
Tecla doble pulsador/interruptor persianas gris Sombra BJC, con referencia 21765-GS de la familia Coral Color Código EAN: 8421870122883 Código ETIM 8.0: EC000011
