# Tapa 2 tomas RCA audio estéreo gris Lava

- Propiedad del archivo: CONSTRUNARIO
- Formato: FIEBDC-3/2012
- Programa: Construnario Versión 3.51
- Fecha de los precios: 06/06/2024
- Divisa: EUR

**BJC21776_GL** u Tapa 2 tomas RCA audio estéreo gris Lava
Precio: 5.59
Tapa 2 tomas RCA audio estéreo gris Lava BJC, con referencia 21776-GL de la familia Coral Color Código EAN: 8421870123958 Código ETIM 8.0: EC000011
