# Tapa 1 toma teléfono RJ11/ RCA blanco

- Propiedad del archivo: CONSTRUNARIO
- Formato: FIEBDC-3/2012
- Programa: Construnario Versión 3.51
- Fecha de los precios: 06/06/2024
- Divisa: EUR

**BJC21782** u Tapa 1 toma teléfono RJ11/ RCA blanco
Precio: 2.83
Tapa 1 toma teléfono RJ11/ RCA blanco BJC, con referencia 21782 de la familia Coral Código EAN: 8421870123200 Código ETIM 8.0: EC000011
