# Tapa 1 toma teléfono RJ11/ RCA gris Lava

- Propiedad del archivo: CONSTRUNARIO
- Formato: FIEBDC-3/2012
- Programa: Construnario Versión 3.51
- Fecha de los precios: 06/06/2024
- Divisa: EUR

**BJC21782_GL** u Tapa 1 toma teléfono RJ11/ RCA gris Lava
Precio: 4.82
Tapa 1 toma teléfono RJ11/ RCA gris Lava BJC, con referencia 21782-GL de la familia Coral Color Código EAN: 8421870123231 Código ETIM 8.0: EC000011
