# Tapa toma teléfono RJ11 y RJ45 gris Lava

- Propiedad del archivo: CONSTRUNARIO
- Formato: FIEBDC-3/2012
- Programa: Construnario Versión 3.51
- Fecha de los precios: 06/06/2024
- Divisa: EUR

**BJC21795_GL** u Tapa toma teléfono RJ11 y RJ45 gris Lava
Precio: 4.82
Tapa toma teléfono RJ11 y RJ45 gris Lava BJC, con referencia 21795-GL de la familia Coral Color Código EAN: 8421870123293 Código ETIM 8.0: EC000011
