# Tapa tarjetero temporizado gris Lava

- Propiedad del archivo: CONSTRUNARIO
- Formato: FIEBDC-3/2012
- Programa: Construnario Versión 3.51
- Fecha de los precios: 02/03/2023
- Divisa: EUR

**BJC21868_GL** u Tapa tarjetero temporizado gris Lava
Precio: 5.86
Tapa tarjetero temporizado gris Lava BJC, con referencia 21868-GL de la familia Coral Color Código EAN: 8421870123477 Código ETIM 8.0: EC000011
