# Tapa toma doble RJ11 o RJ45, referencia 21882-A de BJC. Blanco

- Propiedad del archivo: CONSTRUNARIO
- Formato: FIEBDC-3/2012
- Programa: Construnario Versión 3.51
- Fecha de los precios: 06/06/2024
- Divisa: EUR

**BJC21882** u Tapa toma doble RJ11 o RJ45, referencia 21882-A de BJC. Blanco
Precio: 3.03
Tapa toma doble RJ11 o RJ45 Código EAN: 8421870123507 Código ETIM 8.0: EC000011
