# Base enchufe 2P + TT lateral con marco incorporado, referencia 21924 de BJC. Blanco

- Propiedad del archivo: CONSTRUNARIO
- Formato: FIEBDC-3/2012
- Programa: Construnario Versión 3.51
- Fecha de los precios: 06/06/2024
- Divisa: EUR

**BJC21924** u Base enchufe 2P + TT lateral con marco incorporado, referencia 21924 de BJC. Blanco
Precio: 9.09
Con dispositivo de seguridad incorporado Código EAN: 8421870624004 Código ETIM 8.0: EC000125
