# Marco luminoso, 1 elemento, referencia 22001-AG de BJC. Aluminio

- Propiedad del archivo: CONSTRUNARIO
- Formato: FIEBDC-3/2012
- Programa: Construnario Versión 3.51
- Fecha de los precios: 06/06/2024
- Divisa: EUR

**BJC22001_AG** u Marco luminoso, 1 elemento, referencia 22001-AG de BJC. Aluminio
Precio: 20.13
1 elemento. 90x90mm Código EAN: 8421870080206 Código ETIM 8.0: EC000007
