# Marco 1 elemento Zamak bronce Niebla

- Propiedad del archivo: CONSTRUNARIO
- Formato: FIEBDC-3/2012
- Programa: Construnario Versión 3.51
- Fecha de los precios: 02/03/2023
- Divisa: EUR

**BJC22001_BN** u Marco 1 elemento Zamak bronce Niebla
Precio: 15.84
Marco 1 elemento Zamak bronce Niebla BJC, con referencia 22001-BN de la familia Mega Código EAN: 8421870080060 Código ETIM 8.0: EC000007
