# Marco 1 elemento Zamak blanco Perla Mabe

- Propiedad del archivo: CONSTRUNARIO
- Formato: FIEBDC-3/2012
- Programa: Construnario Versión 3.51
- Fecha de los precios: 06/06/2024
- Divisa: EUR

**BJC22001_BP** u Marco 1 elemento Zamak blanco Perla Mabe
Precio: 17.89
Marco 1 elemento Zamak blanco Perla Mabe BJC, con referencia 22001-BP de la familia Mega Código EAN: 8421870666301 Código ETIM 8.0: EC000007
