# Tapa ciega aluminio Fusión

- Propiedad del archivo: CONSTRUNARIO
- Formato: FIEBDC-3/2012
- Programa: Construnario Versión 3.51
- Fecha de los precios: 06/06/2024
- Divisa: EUR

**BJC22033_AF** u Tapa ciega aluminio Fusión
Precio: 10.20
Tapa ciega aluminio Fusión BJC, con referencia 22033-AF de la familia Mega Código EAN: 8421870081500 Código ETIM 8.0: EC000011
