# Tapa ciega bronce Niebla

- Propiedad del archivo: CONSTRUNARIO
- Formato: FIEBDC-3/2012
- Programa: Construnario Versión 3.51
- Fecha de los precios: 06/06/2024
- Divisa: EUR

**BJC22033_BN** u Tapa ciega bronce Niebla
Precio: 10.20
Tapa ciega bronce Niebla BJC, con referencia 22033-BN de la familia Mega Código EAN: 8421870081531 Código ETIM 8.0: EC000011
