# Tapa ciega blanco Perla

- Propiedad del archivo: CONSTRUNARIO
- Formato: FIEBDC-3/2012
- Programa: Construnario Versión 3.51
- Fecha de los precios: 06/06/2024
- Divisa: EUR

**BJC22033_BP** u Tapa ciega blanco Perla
Precio: 10.20
Tapa ciega blanco Perla BJC, con referencia 22033-BP de la familia Mega Código EAN: 8421870666417 Código ETIM 8.0: EC000011
