# Tapa ciega blanco Satín

- Propiedad del archivo: CONSTRUNARIO
- Formato: FIEBDC-3/2012
- Programa: Construnario Versión 3.51
- Fecha de los precios: 06/06/2024
- Divisa: EUR

**BJC22033_BS** u Tapa ciega blanco Satín
Precio: 10.20
Tapa ciega blanco Satín BJC, con referencia 22033-BS de la familia Mega Código EAN: 8421870081562 Código ETIM 8.0: EC000011
