# Tapa ciega dorado Malta

- Propiedad del archivo: CONSTRUNARIO
- Formato: FIEBDC-3/2012
- Programa: Construnario Versión 3.51
- Fecha de los precios: 06/06/2024
- Divisa: EUR

**BJC22033_DM** u Tapa ciega dorado Malta
Precio: 10.20
Tapa ciega dorado Malta BJC, con referencia 22033-DM de la familia Mega Código EAN: 8421870081524 Código ETIM 8.0: EC000011
