# Interruptor - conmutador tarjetero 1 microrruptor blanco Satín

- Propiedad del archivo: CONSTRUNARIO
- Formato: FIEBDC-3/2012
- Programa: Construnario Versión 3.51
- Fecha de los precios: 06/06/2024
- Divisa: EUR

**BJC22068_BS** u Interruptor - conmutador tarjetero 1 microrruptor blanco Satín
Precio: 42.59
Interruptor - conmutador tarjetero 1 microrruptor blanco Satín BJC, con referencia 22068-BS de la familia Mega Código EAN: 8421870081784 Código ETIM 8.0: EC001590
