# Tapa toma R/TV-SAT marrón Samoa

- Propiedad del archivo: CONSTRUNARIO
- Formato: FIEBDC-3/2012
- Programa: Construnario Versión 3.51
- Fecha de los precios: 06/06/2024
- Divisa: EUR

**BJC22320_MS** u Tapa toma R/TV-SAT marrón Samoa
Precio: 7.75
Tapa toma R/TV-SAT marrón Samoa BJC, con referencia 22320-MS de la familia Mega Código EAN: 8421870082125 Código ETIM 8.0: EC000011
