# Tecla interruptor/conmut./cruzam. con visor aluminio Fusión

- Propiedad del archivo: CONSTRUNARIO
- Formato: FIEBDC-3/2012
- Programa: Construnario Versión 3.51
- Fecha de los precios: 06/06/2024
- Divisa: EUR

**BJC22705_AFL** u Tecla interruptor/conmut./cruzam. con visor aluminio Fusión
Precio: 6.19
Tecla interruptor/conmut./cruzam. con visor aluminio Fusión BJC, con referencia 22705-AFL de la familia Mega Código EAN: 8421870082491 Código ETIM 8.0: EC000011
