# Tecla interruptor/conmut./cruzam. blanco Satín

- Propiedad del archivo: CONSTRUNARIO
- Formato: FIEBDC-3/2012
- Programa: Construnario Versión 3.51
- Fecha de los precios: 06/06/2024
- Divisa: EUR

**BJC22705_BS** u Tecla interruptor/conmut./cruzam. blanco Satín
Precio: 5.61
Tecla interruptor/conmut./cruzam. blanco Satín BJC, con referencia 22705-BS de la familia Mega Código EAN: 8421870082446 Código ETIM 8.0: EC000011
