# Tecla interruptor/conmut./cruzam. marrón Samoa

- Propiedad del archivo: CONSTRUNARIO
- Formato: FIEBDC-3/2012
- Programa: Construnario Versión 3.51
- Fecha de los precios: 06/06/2024
- Divisa: EUR

**BJC22705_MS** u Tecla interruptor/conmut./cruzam. marrón Samoa
Precio: 5.61
Tecla interruptor/conmut./cruzam. marrón Samoa BJC, con referencia 22705-MS de la serie Mega Código EAN: 8421870082453 Código ETIM 8.0: EC000011
