# Tecla doble interruptor/conmutador con visor blanco Satín

- Propiedad del archivo: CONSTRUNARIO
- Formato: FIEBDC-3/2012
- Programa: Construnario Versión 3.51
- Fecha de los precios: 06/06/2024
- Divisa: EUR

**BJC22709_BSL** u Tecla doble interruptor/conmutador con visor blanco Satín
Precio: 8.44
Tecla doble interruptor/conmutador con visor blanco Satín BJC, con referencia 22709-BSL de la familia Mega Código EAN: 8421870082996 Código ETIM 8.0: EC000011
