# Tecla doble interruptor/conmutador Dorado Malta

- Propiedad del archivo: CONSTRUNARIO
- Formato: FIEBDC-3/2012
- Programa: Construnario Versión 3.51
- Fecha de los precios: 06/06/2024
- Divisa: EUR

**BJC22709_DM** u Tecla doble interruptor/conmutador Dorado Malta
Precio: 7.41
Tecla doble interruptor/conmutador Dorado Malta BJC, con referencia 22709-DM de la familia Mega Código EAN: 8421870082842 Código ETIM 8.0: EC000011
