# Tecla pulsador timbre aluminio Prusia

- Propiedad del archivo: CONSTRUNARIO
- Formato: FIEBDC-3/2012
- Programa: Construnario Versión 3.51
- Fecha de los precios: 06/06/2024
- Divisa: EUR

**BJC22716_AP** u Tecla pulsador timbre aluminio Prusia
Precio: 6.04
Tecla pulsador timbre aluminio Prusia BJC, con referencia 22716-AP de la familia Mega Código EAN: 8421870083719 Código ETIM 8.0: EC000011
