# Tecla pulsador timbre con visor blanco Perla

- Propiedad del archivo: CONSTRUNARIO
- Formato: FIEBDC-3/2012
- Programa: Construnario Versión 3.51
- Fecha de los precios: 06/06/2024
- Divisa: EUR

**BJC22716_BPL** u Tecla pulsador timbre con visor blanco Perla
Precio: 6.65
Tecla pulsador timbre con visor blanco Perla BJC, con referencia 22716-BPL de la familia Mega Código EAN: 8421870666677 Código ETIM 8.0: EC000011
