# Tecla pulsador timbre marrón Samoa

- Propiedad del archivo: CONSTRUNARIO
- Formato: FIEBDC-3/2012
- Programa: Construnario Versión 3.51
- Fecha de los precios: 06/06/2024
- Divisa: EUR

**BJC22716_MS** u Tecla pulsador timbre marrón Samoa
Precio: 6.04
Tecla pulsador timbre marrón Samoa BJC, con referencia 22716-MS de la familia Mega Código EAN: 8421870083771 Código ETIM 8.0: EC000011
