# Tecla pulsador luz con visor bronce Niebla

- Propiedad del archivo: CONSTRUNARIO
- Formato: FIEBDC-3/2012
- Programa: Construnario Versión 3.51
- Fecha de los precios: 06/06/2024
- Divisa: EUR

**BJC22717_BNL** u Tecla pulsador luz con visor bronce Niebla
Precio: 6.71
Tecla pulsador luz con visor bronce Niebla BJC, con referencia 22717-BNL de la familia Mega Código EAN: 8421870084068 Código ETIM 8.0: EC000011
