# Tecla pulsador luz blanco Satín

- Propiedad del archivo: CONSTRUNARIO
- Formato: FIEBDC-3/2012
- Programa: Construnario Versión 3.51
- Fecha de los precios: 06/06/2024
- Divisa: EUR

**BJC22717_BS** u Tecla pulsador luz blanco Satín
Precio: 6.04
Tecla pulsador luz blanco Satín BJC, con referencia 22717-BS de la familia Mega Código EAN: 8421870083986 Código ETIM 8.0: EC000011
