# Tecla pulsador luz dorado Malta

- Propiedad del archivo: CONSTRUNARIO
- Formato: FIEBDC-3/2012
- Programa: Construnario Versión 3.51
- Fecha de los precios: 06/06/2024
- Divisa: EUR

**BJC22717_DM** u Tecla pulsador luz dorado Malta
Precio: 6.04
Tecla pulsador luz dorado Malta BJC, con referencia 22717-DM de la familia Mega Código EAN: 8421870083948 Código ETIM 8.0: EC000011
