# Tecla pulsador luz con visor dorado Malta

- Propiedad del archivo: CONSTRUNARIO
- Formato: FIEBDC-3/2012
- Programa: Construnario Versión 3.51
- Fecha de los precios: 06/06/2024
- Divisa: EUR

**BJC22717_DML** u Tecla pulsador luz con visor dorado Malta
Precio: 6.71
Tecla pulsador luz con visor dorado Malta BJC, con referencia 22717-DML de la familia Mega Código EAN: 8421870084051 Código ETIM 8.0: EC000011
